# Ern. der Dauermarkierung - AM M´gladbach 2026/27, Abs. 1+4
Angebotsaufforderung (GAEB 90, DA83)
Eröffnung: 10.08.26 09:00
Ende der Zuschlagsfrist: 10.09.26
Währung: EUR
Auftraggeber: Autobahn GmbH des Bundes

## Erneuerung der Dauermarkierung, AM M´gla
Datum: 20.07.26

### Abschnitt 00 AM Mönchengladbach A52

#### Unterabschnitt 00.00 Fremdleistung Bund

**00.00.0001 SiGe-Koordinator stellen.**
StL-Nr. 219101528 R
Sicherheits- und Gesundheitsschutzkoordinator während
der Ausführung des Bauvorhabens nach RAB 30 und Unterlagen des AG stellen.
Menge: 1,000 Psch
Zuordnung: 101

**00.00.0002 Probegefäß liefern Unlack.Blechdosen*Mithilfe Kprüf.**
StL-Nr. 21910171231
Probegefäß zur Aufnahme von Baustoffproben, für Kontrollprüfungen und für Rückstellproben des AG liefern.
Probegefäß = saubere unlackierte 1-l-Blechdose mit
dicht schließendem Eindruckdeckel.
Mithilfe bei der Probennahme im Baubereich nach Angaben
des AG.
Menge: 40,000 St
Zuordnung: 101

**00.00.0003 Materialprobe entn. und übergeben**
StL-Nr. 21910173299
Materialprobe nach Unterlagen des AG entnehmen und im
Baubereich dem AG übergeben.
Abmessungen '500mmx 400mm ,1mm dick. '
Material 'Stahlblechtafel,feuerverzinkt,Probenahme
während der Applikation der Markierung auf die
gereinigte Fläche,Probeblech kennzeichnen und aushärten
lassen und dem AG übergeben.Entnahmestellen
entsprechend nachmarkieren so daß keine Fehlstellen in
der neuen Markierung sichtbar sind.Ausführung nach
Anweisung und im Beisein des AG. '
Menge: 40,000 St
Zuordnung: 101

**00.00.0004 Mustergleichheitsprüfung**
Dürchführung der Mustergleichheitsprüfung durch die
BASt bzw. eine von der BASt für diesen Zweck
zugelassene und anerkannte
Prüfstelle.Markierungssystem=Reaktiver Stoff,nicht
spritzbar (Kaltplastikmasse).Als
Agglomeratmarkierung,regelmäßig oder unregelmäßig
angeordnet.
Menge: 3,000 St

**00.00.0005 Mustergleichheitsprüfung**
Durchführung der Mustergleichheitsprüfung durch die
BASt bzw. eine von der BASt für diesen Zweck zuglassene
und anerkannte Prüfstelle.Markierungssystem=Relativer
Stoff,nicht spritzer (Kaltplastikmasse).
Menge: 3,000 St

**00.00.0006 Prüfung fertige Leistung Neuzustand**
StL-Nr. 221131607
Durchführung der Prüfung der fertigen Leistung im Neuzustand für alle ausgeführten Markierungssysteme durch
eine anerkannte Prüfstelle.
Menge: 1,000 Psch
Zuordnung: 131

**00.00.0007 Mitwirkung bei der Abnahme**
Vergütet wird die Mithilfe bei der Abnahme sowie alle
hierfür
erforderlichen(Bau-)Geräte,Fahrzeuge,Ausrüstungs- und
Arbeitsmaterial sowie erforderliche Arbeitskräfte.
Die Pauschale umfasst sämtliche Aufwendungen für den
Einsatz, insbesondere Gerätevorhalte-und Betriebskosten
sowie sämtliche Zuschläge einschließlich der Kosten für
das Bedienungspersonal
undderFahrer,sowiedentatsächlichen Lohn
einschl.vermögenswirksamer LeistungemitdenZuschlägen
fürGemeinkosten(Sozialversicherungsbeiträge/Winterbauum
lage und dgl.)und Zuschlägen für Überstunden.Zuschläge
für Nachtarbeit werden nicht gesondert vergütet und
sind einzurechnen. Einzurechnen sind An-und Abtransport
sowie die An-und Abfahrt sämtlicher für die Abnahme
erforderlichen Geräte/Fahrzeuge,Personen/Materialien
etc.
Menge: 1,000 Psch

*Hinweis*
Hinweis zur OZ 00.00.0008.
Verkehrssicherung für die Durchführung der Abnahme.
Gilt für alle FR und AS.

**00.00.0008 Verk.sich. kürzerer Dauer durchf.*VZ-Plan des AG stat.Arb.st. ums. über 4 bis 8 Std.**
StL-Nr. 22110513591292909
Verkehrssicherung an Arbeitsstellen von kürzerer Dauer
betriebsfertig aufbauen, vorhalten, warten, instand
setzen, betreiben und abbauen. Vorübergehende Verkehrssicherungsmaßnahmen durchführen.
Nach RSA, Regelplan 'auf Anordnung des AG. '
Nach Verkehrszeichenplan des AG.
Für stationäre Arbeitsstelle einschließlich Umsetzen.
Umsetzen nach Unterlagen des AG.
Länge des Arbeitsbereiches 'A52 beide FR
einschl.Anschlußstellen. '
Gesamtdauer der Verkehrsführung über 4 Std. bis 8 Std.
Bei 'Tageslicht. '
Anfallende Gebühren 'entfällt. '
Menge: 4,000 St
Zuordnung: 105

#### Unterabschnitt 00.01 Arbeiten auf der HFB und AS/AK

**00.01.0001 Verk.sich. kürzerer Dauer durchf. VZ-Plan des AG*stat.Arb.st. ums.*über 4 bis 8 Std. bei Tageslicht*Anordnung n. Unt.**
StL-Nr. 22110513501292110
Verkehrssicherung an Arbeitsstellen von kürzerer Dauer
betriebsfertig aufbauen, vorhalten, warten, instand
setzen, betreiben und abbauen. Vorübergehende Verkehrssicherungsmaßnahmen durchführen.
Nach Verkehrszeichenplan des AG.
Für stationäre Arbeitsstelle einschließlich Umsetzen.
Umsetzen nach Unterlagen des AG.
Länge des Arbeitsbereiches 'nach Absprache mit der
zuständigen,hier AM Mönchengladbach '
Gesamtdauer der Verkehrsführung über 4 Std. bis 8 Std.
Bei Tageslicht.
Verkehrsrechtliche Anordnung nach Unterlagen des AG
einholen und zugehörige Unterlagen erstellen. Erforderliche Ortsbesichtigungen zur Erstellung der Planunterlagen für die verkehrsrechtliche Anordnung durchführen.
Menge: 80,000 St
Zuordnung: 105

*Hinweis*
Hinweis zur OZ 00.01.0002.
Mit dieser OZ werden die Reinigungsarbeiten verrechnet
die über die normale Vorarbeit hinausgehen.

**00.01.0002 Markierungsfläche reinigen**
StL-Nr. 22113111099
Fläche für Markierung reinigen. Kehrgut aufnehmen und
nach Wahl des AN verwerten. Abgerechnet wird die zu
markierende Fläche. Bei Pfeil, Buchstabe, Ziffer, Verkehrsschild, und Piktogramm ergibt sich die Fläche aus
dem kleinsten umschließenden Rechteck.
Reinigung 'entsprechend der Vorgaben des Herstellers
des nachfolgenden zu appliziierendem Markierungssystem.
Für die Reinigung ist das vom Hersteller des
Markierungssystem angegebene Verfahren zu verwenden und
die Markierfläche entsprechend vorzubreiten.Sämtliche
Leistungen(Hochdruckwasserstrahlen/Kehren/Trocknen/Aufs
augen)werden hiermit vergütet uns sind zu
berücksichtigen.Mit dieser Position ist auch die
Reinigung von festsitzenden und eingewachsenen
Verunreinigungen,z.B.Gras/Moos oder Wildkraut und
Ähnlichem abgegolten.'
Menge: 15000,000 m2
Zuordnung: 131

*Hinweis*
Hinweis zur OZ 00.01.0003. bis 00.01.0007:
Markierungsabf. aufn. und fachg. entsorgen.
Für das Nachweisverf. ist der AN zust. und übergibt die
Nachw. auf Verl. dem AG. Die Gebühren sind
einzurechnen.

**00.01.0003 Längsmarkierung entfernen durchg.Fb.begr.*Breite 0,30 m Plastik*a.Asphaltdecksch. Erneuer.d.Mark. Abf.d. Verw.zuf.**
StL-Nr. 22113100514312901
Längsmarkierung einschl. evtl. Sperrflächenumrandung
entfernen. Abgerechnet wird der entfernte Strich, bei
Doppelstrichen zwei Striche.
Durchgehender Strich als Fahrbahnbegrenzung.
Strichbreite = 0,30 m.
Markierungsstoffart = Plastikmasse.
Auf Asphaltdeckschicht.
Entfernen für Erneuerung der Markierung.
Durch 'Feinfräsen mit anschließender
Stahlbesenreinigung und sofortiger
Aufnahme des abgefrästen Materials,einschließlich
säubern der Straßenfläche.
Fräsbreite = Strichbreite + 2x25mm Kantenauslauf,
Linienabstand der Fräswalze <= 3mm. '
Abfall aufnehmen und nach Wahl des AN verwerten.
Menge: 40000,000 m
Zuordnung: 131

*Hinweis*
Hinweis zur OZ 00.01.0004. Markierung auf Betondecke.
Markierungsabfall aufnehmen und fachgerecht entsorgen.
Für das Nachweisverfahren ist der AN zuständig und
übergibt die Nachweise auf
Verlangen dem AG. Die Gebühren sind einzurechnen.

**00.01.0004 Längsmarkierung entfernen durchg.Fb.begr.*Breite 0,30 m Plastik*auf Betondecke Erneuer.d.Mark.*Wasserhochdruck Abf.d. Verw.zuf.**
StL-Nr. 22113100514322201
Längsmarkierung einschl. evtl. Sperrflächenumrandung
entfernen. Abgerechnet wird der entfernte Strich, bei
Doppelstrichen zwei Striche.
Durchgehender Strich als Fahrbahnbegrenzung.
Strichbreite = 0,30 m.
Markierungsstoffart = Plastikmasse.
Auf Betondecke.
Entfernen für Erneuerung der Markierung.
Durch Wasserhochdruckverfahren.
Abfall aufnehmen und nach Wahl des AN verwerten.
Menge: 7000,000 m
Zuordnung: 131

**00.01.0005 Längsmarkierung entfernen Leitlinie 1zu2*Breite 0,15 m*a.Asphaltdecksch. Erneuer.d.Mark. Abf.d. Verw.zuf.**
StL-Nr. 22113100532912901
Längsmarkierung einschl. evtl. Sperrflächenumrandung
entfernen. Abgerechnet wird der entfernte Strich, bei
Doppelstrichen zwei Striche.
Unterbrochener Strich; Verhältnis Strich/Lücke 1 zu 2
als Leitlinie.
Strichbreite = 0,15 m.
Markierungsstoffart 'Plastikmasse. '
Auf Asphaltdeckschicht.
Entfernen für Erneuerung der Markierung.
Durch 'Feinfräsen mit anschließender
Stahlbesenreinigung und sofortiger
Aufnahme des abgefrästen Materials,einschließlich
säubern der Straßenfläche.
Fräsbreite = Strichbreite + 2x25mm Kantenauslauf,
Linienabstand der Fräswalze <= 3mm. '
Abfall aufnehmen und nach Wahl des AN verwerten.
Menge: 8500,000 m
Zuordnung: 131

**00.01.0006 Längsmarkierung entfernen durchg.Fb.begr.*Breite 0,15 m*a.Asphaltdecksch. Erneuer.d.Mark. Abf.d. Verw.zuf.**
StL-Nr. 22113100512912901
Längsmarkierung einschl. evtl. Sperrflächenumrandung
entfernen. Abgerechnet wird der entfernte Strich, bei
Doppelstrichen zwei Striche.
Durchgehender Strich als Fahrbahnbegrenzung.
Strichbreite = 0,15 m.
Markierungsstoffart 'Plastkmasse. '
Auf Asphaltdeckschicht.
Entfernen für Erneuerung der Markierung.
Durch 'Feinfräsen mit anschließender
Stahlbesenreinigung und sofortig
Aufnahme des abgefrästen Materials,einschließlich
säubern der Straßenfläche.
Fräsbreite = Strichbreite + 2x25mm Kantenauslauf,
Linienabstand der Fräswalze <= 3mm.'
Abfall aufnehmen und nach Wahl des AN verwerten.
Menge: 33000,000 m
Zuordnung: 131

**00.01.0007 Längsmarkierung entfernen Blockmark. 1 zu 1*Breite 0,30 m*a.Asphaltdecksch. Erneuer.d.Mark. Abf.d. Verw.zuf.**
StL-Nr. 22113100544912901
Längsmarkierung einschl. evtl. Sperrflächenumrandung
entfernen. Abgerechnet wird der entfernte Strich, bei
Doppelstrichen zwei Striche.
Unterbrochener Strich; Verhältnis Strich/Lücke 1 zu 1
als Fahrbahnbegrenzung (Blockmarkierung).
Strichbreite = 0,30 m.
Markierungsstoffart 'Plastikmasse. '
Auf Asphaltdeckschicht.
Entfernen für Erneuerung der Markierung.
Durch 'Feinfräsen mit anschließender
Stahlbesenreinigung und sofortiger
Aufnahme des abgefrästen Materials,einschließlich
säubern der Straßenfläche.
Fräsbreite = Strichbreite + 2x25mm Kantenauslauf,
Linienabstand der Fräswalze <= 3mm. '
Abfall aufnehmen und nach Wahl des AN verwerten.
Menge: 5000,000 m
Zuordnung: 131

**00.01.0008 Längsmarkierung Typ II herstellen durchg.Fb.begr.*Breite 0,30 m mit Vormarkierung*Kaltplastikmasse Aggl.unregelm. P 7**
StL-Nr. 22113150514164929
Längsmarkierung Typ II einschl. evtl.
Sperrflächenumrandung als endgültige Markierung herstellen. Abgerechnet wird der markierte Strich, bei
Doppelstrichen zwei Striche.
Durchgehend als Fahrbahnbegrenzung.
Strichbreite = 0,30 m.
Strich mit Vormarkierung.
Markierungssystem aus reaktivem Stoff, nicht spritzbar
(Kaltplastikmasse).
Als Agglomeratmarkierung, unregelmäßig angeordnet.
Schichtdicke 'Schichtdicke entsprechend dem geprüften
System, It. Vorgabe Systemhersteller. '
Verkehrsklasse = P 7.
Markierung auf ' zuvor gefräster und strukturierter
Fläche (Asphalt). '
Menge: 40000,000 m
Zuordnung: 131

**00.01.0009 Längsmarkierung Typ II herstellen durchg.Fb.begr.*Breite 0,30 m mit Vormarkierung*Kaltplastikmasse Aggl.unregelm. P 7*nichtgrobstr.Bet.**
StL-Nr. 22113150514164924
Längsmarkierung Typ II einschl. evtl.
Sperrflächenumrandung als endgültige Markierung herstellen. Abgerechnet wird der markierte Strich, bei
Doppelstrichen zwei Striche.
Durchgehend als Fahrbahnbegrenzung.
Strichbreite = 0,30 m.
Strich mit Vormarkierung.
Markierungssystem aus reaktivem Stoff, nicht spritzbar
(Kaltplastikmasse).
Als Agglomeratmarkierung, unregelmäßig angeordnet.
Schichtdicke 'entsprechend dem geprüften System, It.
Vorgabe Systemhersteller. '
Verkehrsklasse = P 7.
Markierung auf nicht grobstrukturierter Betondecke.
Menge: 7000,000 m
Zuordnung: 131

**00.01.0010 Längsmarkierung Typ II herstellen Blockmark. 1 zu 1*Breite 0,30 m mit Vormarkierung*Kaltplastikmasse Aggl.unregelm. P 7**
StL-Nr. 22113150544164929
Längsmarkierung Typ II einschl. evtl.
Sperrflächenumrandung als endgültige Markierung herstellen. Abgerechnet wird der markierte Strich, bei
Doppelstrichen zwei Striche.
Unterbrochen; Verhältnis Strich/Lücke 1 zu 1 als Fahrbahnbegrenzung (Blockmarkierung).
Strichbreite = 0,30 m.
Strich mit Vormarkierung.
Markierungssystem aus reaktivem Stoff, nicht spritzbar
(Kaltplastikmasse).
Als Agglomeratmarkierung, unregelmäßig angeordnet.
Schichtdicke 'entsprechend dem geprüften System, It.
Vorgabe Systemhersteller. '
Verkehrsklasse = P 7.
Markierung auf 'zuvor gefräster und strukturierter
Fläche (Asphalt). '
Menge: 5000,000 m
Zuordnung: 131

**00.01.0011 Längsmarkierung Typ II herstellen Leitlinie 1 zu 2*Breite 0,15 m mit Vormarkierung*Kaltplastikmasse Aggl.unregelm. P 7**
StL-Nr. 22113150532164929
Längsmarkierung Typ II einschl. evtl.
Sperrflächenumrandung als endgültige Markierung herstellen. Abgerechnet wird der markierte Strich, bei
Doppelstrichen zwei Striche.
Unterbrochen; Verhältnis Strich/Lücke 1 zu 2 als Leitlinie.
Strichbreite = 0,15 m.
Strich mit Vormarkierung.
Markierungssystem aus reaktivem Stoff, nicht spritzbar
(Kaltplastikmasse).
Als Agglomeratmarkierung, unregelmäßig angeordnet.
Schichtdicke 'entsprechend dem geprüften System, It.
Vorgabe Systemhersteller. '
Verkehrsklasse = P 7.
Markierung auf 'zuvor gefräster und strukturierter
Fläche (Asphalt). '
Menge: 8500,000 m
Zuordnung: 131

**00.01.0012 Längsmarkierung Typ II herstellen durchg.Fb.begr.*Breite 0,15 m mit Vormarkierung*Kaltplastikmasse Aggl.unregelm. P 7*grobstr. Decke**
StL-Nr. 22113150512164921
Längsmarkierung Typ II einschl. evtl.
Sperrflächenumrandung als endgültige Markierung herstellen. Abgerechnet wird der markierte Strich, bei
Doppelstrichen zwei Striche.
Durchgehend als Fahrbahnbegrenzung.
Strichbreite = 0,15 m.
Strich mit Vormarkierung.
Markierungssystem aus reaktivem Stoff, nicht spritzbar
(Kaltplastikmasse).
Als Agglomeratmarkierung, unregelmäßig angeordnet.
Schichtdicke 'entsprechend dem geprüften System, It.
Vorgabe Systemhersteller. '
Verkehrsklasse = P 7.
Markierung auf grobstrukturierter Asphaltdeckschicht.
Menge: 33000,000 m
Zuordnung: 131

**00.01.0013 Längsmarkierung Typ II herstellen Blockmark. 1 zu 1*Breite 0,30 m mit Vormarkierung*Kaltplastikmasse Aggl.unregelm. P 7**
StL-Nr. 22113150544164929
Längsmarkierung Typ II einschl. evtl.
Sperrflächenumrandung als endgültige Markierung herstellen. Abgerechnet wird der markierte Strich, bei
Doppelstrichen zwei Striche.
Unterbrochen; Verhältnis Strich/Lücke 1 zu 1 als Fahrbahnbegrenzung (Blockmarkierung).
Strichbreite = 0,30 m.
Strich mit Vormarkierung.
Markierungssystem aus reaktivem Stoff, nicht spritzbar
(Kaltplastikmasse).
Als Agglomeratmarkierung, unregelmäßig angeordnet.
Schichtdicke 'entsprechend dem geprüften System, It.
Vorgabe Systemhersteller. '
Verkehrsklasse = P 7.
Markierung auf 'Betondecke '
Menge: 2000,000 m
Zuordnung: 131

**00.01.0014 Längsmarkierung Typ II herstellen Leitlinie 1 zu 1*Breite 0,30 m mit Vormarkierung*Kaltplastikmasse Aggl.unregelm. P 7*grobstr. Decke**
StL-Nr. 22113150554164921 R
Längsmarkierung Typ II einschl. evtl.
Sperrflächenumrandung als endgültige Markierung herstellen. Abgerechnet wird der markierte Strich, bei
Doppelstrichen zwei Striche.
Unterbrochen; Verhältnis Strich/Lücke 1 zu 1 als Leitlinie.
Strichbreite = 0,30 m.
Strich mit Vormarkierung.
Markierungssystem aus reaktivem Stoff, nicht spritzbar
(Kaltplastikmasse).
Als Agglomeratmarkierung, unregelmäßig angeordnet.
Schichtdicke 'entsprechend dem geprüften System, It.
Vorgabe Systemhersteller. '
Verkehrsklasse = P 7.
Markierung auf grobstrukturierter Asphaltdeckschicht.
Menge: 800,000 m
Zuordnung: 131

**00.01.0015 Sperrflächenmarkierung Typ II herst Breite 0,50 m*mit Vormarkierung Kaltspritzplastik*P 7**
StL-Nr. 22113151531499299
Sperrfläche als Schrägstrichgatter Typ II als endgültige Markierung herstellen. Abgerechnet wird der markierte Strich.
Strichbreite = 0,50 m.
Strich mit Vormarkierung.
Markierungssystem aus reaktivem Stoff, spritzbar (Kaltspritzplastik).
Als System 'mit Agglomeratmarkierung, nach Wahl des AN.
'
Schichtdicke 'entsprechend dem geprüften System, It.
Vorgabe Systemhersteller. '
Verkehrsklasse = P 7.
Markierung auf 'zuvor gefräster und strukturierter
Fläche '
Menge: 3500,000 m
Zuordnung: 131

**00.01.0016 Sonstige Markierung entfernen Sperrfläche*Breite 0,50 m Plastik*a.Asphaltdecksch. Erneuer.d.Mark. Abf.d. Verw.zuf.**
StL-Nr. 22113101025312901
Sonstige Markierung wie Quermarkierung, Schrägstrich
der Sperrfläche oder Parkmarkierung entfernen. Abgerechnet wird der entfernte Strich.
Schrägstrich der Sperrfläche.
Strichbreite = 0,50 m.
Markierungsstoffart = Plastikmasse.
Auf Asphaltdeckschicht.
Entfernen für Erneuerung der Markierung.
Durch 'Feinfräsen mit anschließender
Stahlbesenreinigung und sofortiger
Aufnahme des abgefrästen Materials,einschließlich
säubern der Straßenfläche.
Fräsbreite = Strichbreite + 2x25mm
Kantenauslauf,Linienabstand der Fräswalze <=
3mm. '
Abfall aufnehmen und nach Wahl des AN verwerten.
Menge: 3500,000 m
Zuordnung: 131

**00.01.0017 Sonstige Markierung entfernen*Breite 0,50 m Plastik*a.Asphaltdecksch. Erneuer.d.Mark. Abf.d. Verw.zuf.**
StL-Nr. 22113101095312901
Sonstige Markierung wie Quermarkierung, Schrägstrich
der Sperrfläche oder Parkmarkierung entfernen. Abgerechnet wird der entfernte Strich.
Markierung 'Haltebalken an Querung und Ampeln. '
Strichbreite = 0,50 m.
Markierungsstoffart = Plastikmasse.
Auf Asphaltdeckschicht.
Entfernen für Erneuerung der Markierung.
Durch 'Feinfräsen mit anschließender
Stahlbesenreinigung und sofortiger
Aufnahme des abgefrästen Materials,einschließlich
säubern der Straßenfläche.
Fräsbreite = Strichbreite + 2x25mm
Kantenauslauf,Linienabstand der Fräswalze <=
3mm. '
Abfall aufnehmen und nach Wahl des AN verwerten.
Menge: 80,000 m
Zuordnung: 131

**00.01.0018 Markierungszeichen entfernen Plastikmasse*a.Asphaltdecksch. Erneuer.d.Mark. Abf.d. Verw.zuf.**
StL-Nr. 221131015312901
Markierungszeichen entfernen. Abgerechnet wird die entfernte markierte Fläche. Bei Pfeil, Buchstabe, Ziffer,
Verkehrsschild und Piktogramm ergibt sich die Fläche
aus dem kleinsten umschließenden Rechteck.
Markierungsstoffart = Plastikmasse.
Auf Asphaltdeckschicht.
Entfernen für Erneuerung der Markierung.
Durch 'Feinfräsen mit anschließender
Stahlbesenreinigung und sofortiger
Aufnahme des abgefrästen Materials,einschließlich
säubern der Straßenfläche.
Fräsbreite = Strichbreite + 2x25mm
Kantenauslauf,Linienabstand der Fräswalze <=
3mm. 1 '
Abfall aufnehmen und nach Wahl des AN verwerten.
Menge: 250,000 m2
Zuordnung: 131

**00.01.0019 Pfeilmarkierung Typ II herstellen geradeaus*mit Vormarkierung Länge 5,00 m*Kaltplastikmasse**
StL-Nr. 22113152011219999
Pfeilmarkierung Typ II als endgültige Markierung herstellen.  Verkehrsklasse P 7.
Markierungszeichen = Pfeil geradeaus.
Mit Vormarkierung.
Länge = 5,00 m.
Markierungssystem aus reaktivem Stoff, nicht spritzbar
(Kaltplastikmasse).
Als System 'mit Agglomeratmarkierung, nach Wahl des AN.
'
Schichtdicke 'Schichtdicke entsprechend dem geprüften
System, It. Vorgabe Systemhersteller. '
Markierung auf 'Markierung auf zuvor gefräster und
strukturierter Fläche.  '
Menge: 20,000 St
Zuordnung: 131

**00.01.0020 Pfeilmarkierung Typ II herstellen li.o.re. ab*mit Vormarkierung Länge 5,00 m*Kaltplastikmasse**
StL-Nr. 22113152021219999
Pfeilmarkierung Typ II als endgültige Markierung herstellen.  Verkehrsklasse P 7.
Markierungszeichen = Pfeil links oder rechts ab.
Mit Vormarkierung.
Länge = 5,00 m.
Markierungssystem aus reaktivem Stoff, nicht spritzbar
(Kaltplastikmasse).
Als System 'mit Agglomeratmarkierung, nach Wahl des
AN.'
Schichtdicke 'entsprechend dem geprüften System, lt.
Vorgabe Systemhersteller.'
Markierung auf 'zuvor durch Fräsen strukturierter
Fläche.'
Menge: 18,000 St
Zuordnung: 131

**00.01.0021 Pfeilmarkierung Typ II herstellen gerad.+li.o.re.ab*mit Vormarkierung Länge 5,00 m*Kaltplastikmasse**
StL-Nr. 22113152031219999
Pfeilmarkierung Typ II als endgültige Markierung herstellen.  Verkehrsklasse P 7.
Markierungszeichen = Pfeil geradeaus und links oder
rechts ab.
Mit Vormarkierung.
Länge = 5,00 m.
Markierungssystem aus reaktivem Stoff, nicht spritzbar
(Kaltplastikmasse).
Als System 'Als System mit Agglomeratmarkierung, nach
Wahl des AN. '
Schichtdicke 'Schichtdicke entsprechend dem geprüften
System, It. Vorgabe Systemhersteller. '
Markierung auf 'zuvor gefräster und strukturierter
Fläche. '
Menge: 5,000 St
Zuordnung: 131

**00.01.0022 Pfeilmarkierung Typ II herstellen n.li.o.re.wechs.*mit Vormarkierung Länge 5,00 m*Kaltplastikmasse**
StL-Nr. 22113152051219999
Pfeilmarkierung Typ II als endgültige Markierung herstellen.  Verkehrsklasse P 7.
Markierungszeichen = Pfeil nach links oder rechts wechseln.
Mit Vormarkierung.
Länge = 5,00 m.
Markierungssystem aus reaktivem Stoff, nicht spritzbar
(Kaltplastikmasse).
Als System 'mit Agglomeratmarkierung, nach Wahl des AN.
'
Schichtdicke 'entsprechend dem geprüften System, It.
Vorgabe Systemhersteller. '
Markierung auf 'entsprechend dem geprüften System, It.
Vorgabe Systemhersteller. '
Menge: 6,000 St
Zuordnung: 131

**00.01.0023 Sonstiges Mark.zeichen Typ II herst Buchstabe*mit Vormarkierung Kaltplastikmasse grobstr. Decke**
StL-Nr. 221131530111901
Sonstiges Markierungszeichen Typ II als endgültige Markierung nach Unterlagen des AG herstellen. Verkehrsklasse P 7.
Markierungszeichen = Buchstabe.
Mit Vormarkierung.
Markierungssystem aus reaktivem Stoff, nicht spritzbar
(Kaltplastikmasse).
Als System 'mit Agglomeraten.'
Markierung auf grobstrukturierter Asphaltdeckschicht.
Menge: 4,000 St
Zuordnung: 131

**00.01.0024 Sonstiges Mark.zeichen Typ II herst Ziffer*mit Vormarkierung Kaltplastikmasse grobstr. Decke**
StL-Nr. 221131530211901
Sonstiges Markierungszeichen Typ II als endgültige Markierung nach Unterlagen des AG herstellen. Verkehrsklasse P 7.
Markierungszeichen = Ziffer.
Mit Vormarkierung.
Markierungssystem aus reaktivem Stoff, nicht spritzbar
(Kaltplastikmasse).
Als System 'mit Agglomeraten.'
Markierung auf grobstrukturierter Asphaltdeckschicht.
Menge: 8,000 St
Zuordnung: 131

**00.01.0025 Längsmarkierung entfernen Blockmark. 1 zu 1*Breite 0,30 m*auf Betondecke Erneuer.d.Mark. Abf.d. Verw.zuf.**
StL-Nr. 22113100544922901
Längsmarkierung einschl. evtl. Sperrflächenumrandung
entfernen. Abgerechnet wird der entfernte Strich, bei
Doppelstrichen zwei Striche.
Unterbrochener Strich; Verhältnis Strich/Lücke 1 zu 1
als Fahrbahnbegrenzung (Blockmarkierung).
Strichbreite = 0,30 m.
Markierungsstoffart 'Plastikmasse. '
Auf Betondecke.
Entfernen für Erneuerung der Markierung.
Durch ' einfräsen mit anschließender
Stahlbesenreinigung und sofortiger
Aufnahme des abgefrästen Materials,einschließlich
säubern der Straßenfläche.
Fräsbreite = Strichbreite + 2x25mm Kantenauslauf,
Linienabstand der Fräswalze <= 3mm.'
Abfall aufnehmen und nach Wahl des AN verwerten.
Menge: 2000,000 m
Zuordnung: 131

#### Unterabschnitt 00.02 Entsorgung

**00.02.0001 Abfallbeauftragten stellen mit eANV*Koord. Entsorg. Mitw. Probenahme*ohne Bereitst.fl. Dat.gef.Abf. ber.*Vorl. TPPgef.Abf. El. Pap. überg.*El. Pap. überg.**
StL-Nr. 22480205011111323
Abfallbeauftragten mit Fachkunde nach Paragraph 9
AbfBeauftrV stellen. Prozesse, Abläufe und
Vorgänge in Vorbereitung, Planung, Durchführung
und Dokumentation aller Entsorgungs- und
Wiederverwendungsleistungen überwachen und
steuern.
Mit eigenem eANV-Zugang.
Vom AG freigegebenes Entsorgungskonzept des AN
umsetzen. Aushub, Abbruch, Getrennthaltung,
Herstellung von Haufwerken und Beprobung von
Abfällen und Ausbaustoffen planen und überwachen.
Probenahmen fester Abfälle durch Sachkundigen nach
LAGA PN98 planen und überwachen.
Deklarationsanalyse aus- und bewerten. Dokumente
zur Aus- und Bewertung an den AG übergeben.
Tätigkeiten und Vorgänge zur Bereitstellung von
Abfällen und Ausbaustoffen ohne
Bereitstellungsflächen innerhalb der Baustelle
koordinieren.
Daten für das eANV zum Beauftragten des AN, den
beteiligten Beförderern und Entsorgern für die
Erstellung von Entsorgungsnachweisen durch den AG
für Abfälle, die gefährliche Stoffe enthalten
bereitstellen. Erforderliche Annahmeparameter der
Entsorgungsanlage nach Wahl des AN für die
Deklarationsanalyse übergeben.
Vorlagen nach Unterlagen des AG für Begleitpapiere
für Abfälle, die gefährliche Stoffe enthalten nach
Bedarf des AN mittels eANV mit Angaben zu
Zeitraum, Menge und den beteiligten Beförderern
und Entsorgern erstellen und dem AG oder seinem
Bevollmächtigten zum Signieren mit zeitlichem
Vorlauf übersenden.
Dokumentation der Verbleibskontrolle von nicht
gefährlichen Abfällen, Ausbaustoffen und
Verwertung von Bodenmaterial und Baggergut
außerhalb der Baustelle nach Unterlagen des AG
führen. Wiege- bzw. Leistungsnachweise nach
Unterlagen des AG erfassen, auswerten und
Dokumentation nach Abschluss dem AG elektronisch
und in Papierform übergeben.
Dokumentation der Wiederverwendung von
Bodenmaterial und Baggergut innerhalb der
Baustelle nach Unterlagen des AG führen. Aus- und
Einbaumengen erfassen, auswerten und nach
Abschluss dem AG nach Unterlagen des AG
elektronisch und in Papierform übergeben.
Menge: 1,000 Psch

**00.02.0002 Abfallnachweisverf. durchführen alle Abfälle*Dat.gef.Abf. ber. Abruf TPP Abf.*El. Pap. überg. Analyt. n. Unter.**
StL-Nr. 224802060212201
Abfallnachweisverfahren mit Dokumentation der
Verbleibskontrolle als Verfahrensbeteiligter nach
Unterlagen des AG durchführen.
Für alle Abfälle und Ausbaustoffe.
Daten für das eANV zum Beauftragten des AN, den
beteiligten Beförderern und Entsorgern für die
Erstellung von Entsorgungsnachweisen durch den AG
für Abfälle, die gefährliche Stoffe enthalten
bereitstellen. Erforderliche Annahmeparameter der
Entsorgungsanlage nach Wahl des AN für die
Deklarationsanalyse übergeben.
Begleitpapiere für alle Abfälle mit Angaben zu
Zeitraum, Menge sowie den beteiligten Beförderern
und Entsorgern mit zeitlichem Vorlauf nach
Unterlage des AG beim AG oder seinem
Bevollmächtigten für eANV abrufen.
Dokumentation der Verbleibskontrolle Verwertung
von Bodenmaterial und Baggergut außerhalb der
Baustelle nach Unterlagen des AG führen. Wiege-
bzw. Leistungsnachweise nach Unterlagen des AG
erfassen, auswerten und Dokumentation nach
Abschluss dem AG elektronisch und in Papierform
übergeben.
Deklarationsanalysen nach den Annahmeparametern
der Entsorgungsanlagen nach Unterlagen des AG
durchführen und übergeben.
Menge: 1,000 Psch

USt %: 19,00
